# Presupuesto

- Propiedad del archivo: RIB Spain
- Formato: FIEBDC-3/2020
- Programa: Presto 23.03
- Fecha de los precios: 02/01/2016
- Divisa: EUR
- Gastos generales: 13 %
- Beneficio industrial: 6 %
- IVA: 21 %
Importe: 844087.21

## 01 DEMOLICIONES Y DESMONTAJES (01/01/2010)
Importe: 23609.4

**01.03** m2 Demolición y levantado de aceras de baldosa
1098 m2 × 6.59 = 7235.82
Demolición y levantado de aceras de baldosa de hormigón con solera de hormigón en masa de 10 cm de espesor, a máquina, incluso limpieza y retirada de escombros a pie de carga, sin transporte a vertedero o planta de reciclaje y con parte proporcional de medios auxiliares, sin medidas de protección colectivas. Medición de superficie realmente ejecutada. Conforme a ORDEN FOM/1382/2002-PG3-Art.301.

| Código | Ud | Descripción | Rendimiento | Precio | Importe |
|---|---|---|---|---|---|
| O01OA020 |  | Capataz (mano de obra; 20/08/2021) | 0.008 | 23 | 0.18 |
| O01OA070 | h | Peón ordinario (mano de obra; 20/08/2021) | 0.075 | 20 | 1.50 |
| M05EN030 | h | Retroexcavadora hidráulica neumáticos 100 CV (maquinaria) | 0.075 | 50.31 | 3.77 |
| M06MR230 | h | Martillo rompedor hidráulico 600 kg (maquinaria) | 0.1 | 11.41 | 1.14 |
|  |  | Total |  |  | 6.59 |

Claves: PROPORCIONAL, EJECUTADA, PARTE, PROTECCION, TRANSPORTE, COLECTIVAS, ESCOMBROS, DEMOLICION, MAQUINA, PLANTA, LEVANTADO, MEDIDAS, CARGA, VERTEDERO, ACERAS, BALDOSA, SUPERFICIE, MEDICION, REALMENTE, CONFORME, ORDEN, HORMIGON, ESPESOR, RECICLAJE, MEDIOS, SOLERA, RETIRADA, LIMPIEZA, ACERA

| Medición | Uds. | Largo | Parcial |
|---|---|---|---|
| Zona 10 Nuevo vial | 1 | 400 | 400.00 |
| Zona 7 Norte Zona Franca | 1 | 525 | 525.00 |
| Zona 8 Norte Zona Franca | 1 | 173 | 173.00 |
| Subtotal |  |  | 1098.00 |
| Total |  |  | 1098 |

**01.04** m2 Demolición y levantado de pavimento de aglomerado (01/01/2010)
1226.64 m2 × 2.89 = 3544.99
Demolición y levantado a máquina, de pavimento de M.B.C. de 10/20 cm de espesor, incluso limpieza y retirada de escombros a pie de carga, sin transporte a vertedero o planta de reciclaje y con parte proporcional de medios auxiliares, sin medidas de protección colectivas. Medición de superficie realmente ejecutada. Conforme a ORDEN FOM/1382/2002-PG3-Art.301.

| Código | Ud | Descripción | Rendimiento | Precio | Importe |
|---|---|---|---|---|---|
| O01OA020 |  | Capataz | 0.01 | 23 | 0.23 |
| O01OA070 | h | Peón ordinario | 0.015 | 20 | 0.30 |
| M05EN030 | h | Retroexcavadora hidráulica neumáticos 100 CV | 0.015 | 50.31 | 0.75 |
| M06MR230 | h | Martillo rompedor hidráulico 600 kg | 0.015 | 11.41 | 0.17 |
| M05RN020 | h | Retrocargadora neumáticos 75 CV (maquinaria) | 0.005 | 25.87 | 0.13 |
| M07CB030 | h | Camión basculante 6x4 20 t (maquinaria; 01/01/2010) | 0.035 | 37.32 | 1.31 |
|  |  | Total |  |  | 2.89 |

Claves: PROPORCIONAL, EJECUTADA, PARTE, PROTECCION, TRANSPORTE, COLECTIVAS, ESCOMBROS, DEMOLICION, MAQUINA, PLANTA, LEVANTADO, MEDIDAS, CARGA, VERTEDERO, SUPERFICIE, MEDICION, PAVIMENTO, REALMENTE, CONFORME, ORDEN, ESPESOR, RECICLAJE, MEDIOS, RETIRADA, LIMPIEZA

| Medición | Uds. | Largo | Ancho | Parcial |
|---|---|---|---|---|
| Zona 10 Nuevo vial | 1 | 275.5 | 2.65 | 730.08 |
| Zona 6 Norte Zona Franca | 1 | 120 | 4 | 480.00 |
| Portalón 14m F.O. | 1 | 14 | 0.4 | 5.60 |
| Portalón 19m F.O. | 1 | 19 | 0.4 | 7.60 |
| Portalón 4,20m F.O. | 2 | 4.2 | 0.4 | 3.36 |
| Subtotal |  |  |  | 1226.64 |
| Total |  |  |  | 1226.64 |

**01.05** m Demolición y levantado de bordillo de hormigón con cimentación
506.5 m × 1.66 = 840.79
Demolición y levantado a máquina, de bordillo de hormigón entre 10 y 20 cm de ancho y cimientos de hormigón en masa, de espesor variable, incluso limpieza y retirada de escombros a pie de carga, sin transporte a vertedero o planta de reciclaje y con parte proporcional de medios auxiliares, sin medidas de protección colectivas. Medición de longitud realmente ejecutada. Conforme a ORDEN FOM/1382/2002-PG3-Art.301.

| Código | Ud | Descripción | Rendimiento | Precio | Importe |
|---|---|---|---|---|---|
| O01OA020 |  | Capataz | 0.005 | 23 | 0.12 |
| O01OA070 | h | Peón ordinario | 0.015 | 20 | 0.30 |
| M05EN030 | h | Retroexcavadora hidráulica neumáticos 100 CV | 0.02 | 50.31 | 1.01 |
| M06MR230 | h | Martillo rompedor hidráulico 600 kg | 0.02 | 11.41 | 0.23 |
|  |  | Total |  |  | 1.66 |

Claves: LONGITUD, PROPORCIONAL, EJECUTADA, CIMENTACION, PARTE, PROTECCION, TRANSPORTE, COLECTIVAS, ESCOMBROS, DEMOLICION, MAQUINA, PLANTA, LEVANTADO, MEDIDAS, CARGA, CIMIENTOS, VERTEDERO, BORDILLO, MEDICION, ANCHO, REALMENTE, CONFORME, ORDEN, VARIABLE, HORMIGON, ESPESOR, RECICLAJE, MEDIOS, RETIRADA, LIMPIEZA

| Medición | Uds. | Largo | Parcial |
|---|---|---|---|
| Zona 10 Nuevo Vial | 1 | 275.5 | 275.50 |
| Zona 7 Norte Zona Franca | 1 | 164 | 164.00 |
| Zona 8 Norte Zona Franca | 1 | 67 | 67.00 |
| Subtotal |  |  | 506.50 |
| Total |  |  | 506.5 |

**01.06** u Desmontaje de farola existente
12 u × 134.79 = 1617.48
Desmontaje de farola con báculo monoposte, empotrada o atornillada al pavimento; incluyendo p.p. de desconexión al cableado eléctrico, desmontaje de lámparas y pantallas si procede, rotura del pavimento y la retirada de materiales hasta punto cercano en la obra para su posterior tratamiento y retirada de los mismos, así como medios auxiliares de elevación y descarga; sin incluir transporte a almacén, según NTE ADD-1.

| Código | Ud | Descripción | Rendimiento | Precio | Importe |
|---|---|---|---|---|---|
| O01OB200 | h | Oficial 1ª electricista (mano de obra; 20/08/2021) | 0.52 | 22 | 11.44 |
| O01OA050 | h | Ayudante (mano de obra; 20/08/2021) | 1.45 | 20 | 29.00 |
| O01OA060 | h | Peón especializado (mano de obra; 20/08/2021) | 1.45 | 20.5 | 29.73 |
| M06MR010 | h | Martillo rompedor eléctrico 26 J 13 kg (maquinaria) | 1 | 4.21 | 4.21 |
| M02GP020 | h | Camión plataforma, pluma c/cesta 18 t (maquinaria) | 2.03 | 29.76 | 60.41 |
|  |  | Total |  |  | 134.79 |

Claves: CABLEADO, CERCANO, DESMONTAJE, TRATAMIENTO, ELEVACION, TRANSPORTE, PUNTO, ATORNILLADA, INCLUIR, PROCEDE, DESCONEXION, MONOPOSTE, PANTALLAS, ALTURA, PAVIMENTO, FAROLA, LAMPARAS, EMPOTRADA, MISMOS, ELECTRICO, POSTERIOR, ROTURA, MEDIOS, BACULO, INCLUYENDO, RETIRADA, ALMACEN, MATERIALES, DESCARGA

| Medición | Uds. | Parcial |
|---|---|---|
| Zona 6-7-8 Norte Zona Franca | 12 | 12.00 |
| Total |  | 12 |

**U01AOH0501** m3 Demolición muro de piedra a máquina
179.13 m3 × 57.12 = 10231.91
Demolición de muro de piedra y su cimentación, a máquina, incluso limpieza y retirada de escombros sobre camion basculante, con parte proporcional de medios auxiliare. Medición de volumen realmente ejecutado. Conforme a ORDEN FOM/1382/2002-PG3-Art.301.

| Código | Ud | Descripción | Rendimiento | Precio | Importe |
|---|---|---|---|---|---|
| O01OA020 |  | Capataz | 0.25 | 23 | 5.75 |
| O01OA040 | h | Oficial segunda (mano de obra; 20/08/2021) | 0.5 | 21 | 10.50 |
| O01OA070 | h | Peón ordinario | 0.5 | 20 | 10.00 |
| M05EN030 | h | Retroexcavadora hidráulica neumáticos 100 CV | 0.5 | 50.31 | 25.16 |
| M06MR230 | h | Martillo rompedor hidráulico 600 kg | 0.5 | 11.41 | 5.71 |
|  |  | Total |  |  | 57.12 |

| Medición | Uds. | Largo | Ancho | Alto | Parcial |
|---|---|---|---|---|---|
| Zona 6 Norte Zona Franca | 1 | 120 | 0.25 | 0.9 | 27.00 |
| Zona 7 Norte Zona Franca | 1 | 174 | 0.25 | 0.9 | 39.15 |
| Zona 8 Norte Zona Franca | 1 | 57 | 0.25 | 0.9 | 12.83 |
| Zona 3 Sur Oeste Zona Franca | 1 | 440.2 | 0.35 | 0.65 | 100.15 |
| Subtotal |  |  |  |  | 179.13 |
| Total |  |  |  |  | 179.13 |

**U01AOH050** m3 Demolición muro hormigón armado a máquina
11.84 m3 × 11.69 = 138.41
Demolición de muro de hormigón armado, a máquina, incluso limpieza y retirada de escombros sobre camion basculante, con parte proporcional de medios auxiliares, sin medidas de protección colectivas. Medición de volumen realmente ejecutado. Conforme a ORDEN FOM/1382/2002-PG3-Art.301 y NTE ADD-13.

| Código | Ud | Descripción | Rendimiento | Precio | Importe |
|---|---|---|---|---|---|
| O01OA020 |  | Capataz | 0.06 | 23 | 1.38 |
| O01OA040 | h | Oficial segunda | 0.1 | 21 | 2.10 |
| O01OA070 | h | Peón ordinario | 0.1 | 20 | 2.00 |
| M12O010 | h | Equipo oxicorte (maquinaria; 27/03/2018) | 0.1 | 2.69 | 0.27 |
| M05EN030 | h | Retroexcavadora hidráulica neumáticos 100 CV | 0.1 | 50.31 | 5.03 |
| M06MR230 | h | Martillo rompedor hidráulico 600 kg | 0.08 | 11.41 | 0.91 |
|  |  | Total |  |  | 11.69 |

Claves: VERTIDO, PROPORCIONAL, CANON, PARTE, PROTECCION, TRANSPORTE, COLECTIVAS, ESCOMBROS, DEMOLICION, MAQUINA, PLANTA, MEDIDAS, VERTEDERO, MEDICION, REALMENTE, CONFORME, VOLUMEN, EJECUTADO, ORDEN, BASCULANTE, HORMIGON, CAMION, RECICLAJE, MEDIOS, RETIRADA, LIMPIEZA, ARMADO

| Medición | Uds. | Largo | Ancho | Alto | Parcial |
|---|---|---|---|---|---|
| Zona 10 Nuevo vial alzado | 1 | 16 | 0.3 | 1.8 | 8.64 |
| Zona 10 Nuevo vial zapata | 1 | 16 | 0.4 | 0.5 | 3.20 |
| Subtotal |  |  |  |  | 11.84 |
| Total |  |  |  |  | 11.84 |

## 02 MOVIMIENTO DE TIERRAS
Importe: 3206.83

**02.01** m3 Excavación en zanjas en todo tipo de terreno
862.05 m3 × 3.72 = 3206.83
Excavación en zanja en terreno de tránsito, incluso acopio de material obtenido a pie de carga, sin incluir carga ni transporte de tierras y parte proporcional de medios auxiliares, sin medidas de protección colectivas. Medición de volumen realmente ejecutado. Conforme a ORDEN FOM/1382/2002-PG3, CTE-DB-SE-C y NTE-ADZ.

| Código | Ud | Descripción | Rendimiento | Precio | Importe |
|---|---|---|---|---|---|
| O01OA020 |  | Capataz | 0.025 | 23 | 0.58 |
| O01OA070 | h | Peón ordinario | 0.05 | 20 | 1.00 |
| M05EC020 | h | Retroexcavadora hidráulica cadenas 135 CV (maquinaria) | 0.03 | 56.01 | 1.68 |
| M06MR230 | h | Martillo rompedor hidráulico 600 kg | 0.04 | 11.41 | 0.46 |
|  |  | Total |  |  | 3.72 |

Claves: MATERIAL, PROPORCIONAL, TIERRAS, PARTE, TERRENO, OBTENIDO, PROTECCION, ZANJA, TRANSPORTE, COLECTIVAS, INCLUIR, MEDIDAS, CARGA, MEDICION, REALMENTE, CONFORME, VOLUMEN, TRANSITO, EJECUTADO, ORDEN, ACOPIO, MEDIOS, EXCAVACION

| Medición | Uds. | Largo | Ancho | Alto | Parcial |
|---|---|---|---|---|---|
| Zona 10 Nuevo vial | 1 | 275.5 | 4.15 | 0.3 | 343.00 |
| Zona 6 Norte Zona Franca | 1 | 120 | 4 | 0.15 | 72.00 |
| Zona 7 Norte Zona Franca | 1 | 174 | 4 | 0.35 | 243.60 |
| Zona 8 Norte Zona Franca | 1 | 57 | 4 | 0.35 | 79.80 |
| Zona 4 Z.F. Cimientos Muro G.G1 | 1 | 276 | 0.8 | 0.5 | 110.40 |
| Portalón 14m F.O. | 1 | 14 | 0.4 | 0.8 | 4.48 |
| Portalón 19m F.O. | 1 | 19 | 0.4 | 0.8 | 6.08 |
| Portalón 4,20m F.O. | 2 | 4.2 | 0.4 | 0.8 | 2.69 |
| Subtotal |  |  |  |  | 862.05 |
| Total |  |  |  |  | 862.05 |

## 03 VALLA
Importe: 693912.73

**DYMM2301** m Desmontaje valla 2m (20/08/2021)
2395.55 m × 9.18 = 21991.15
Desmontaje de valla, varias tipologías, de 2 metros existente, desmontaje, desatornillado, desanclaje y acopio en zona próxima.

| Código | Ud | Descripción | Rendimiento | Precio | Importe |
|---|---|---|---|---|---|
| O01OA020 |  | Capataz | 0.05 | 23 | 1.15 |
| O01OA040 | h | Oficial segunda | 0.15 | 21 | 3.15 |
| O01OA070 | h | Peón ordinario | 0.15 | 20 | 3.00 |
| DDYMM2304 | h | Taladro, atornillador y maquinaria accesoria (maquinaria; 20/08/2021) | 0.15 | 12.5 | 1.88 |
|  |  | Total |  |  | 9.18 |

| Medición | Uds. | Largo | Parcial |
|---|---|---|---|
| Zona 1 Cerramiento Norte | 1 | 853.4 | 853.40 |
| Zona 3 Cerramiento S-O Z.F. | 1 | 440 | 440.00 |
| Zona 5 Cerramiento N-E Z.F. | 1 | 310 | 310.00 |
| Zona 9 Reparaciones | 1 | 779 | 779.00 |
| Zona 11 Nuevo Vial | 1 | 13.15 | 13.15 |
| Subtotal |  |  | 2395.55 |
| Total |  |  | 2395.55 |

**DYMM2302** m Desmontaje valla 3m (20/08/2021)
384.75 m × 11.85 = 4559.29
Desmontaje de valla de 3 metros existente, desmontaje, desatornillado, desanclaje y acopio en zona próxima.

| Código | Ud | Descripción | Rendimiento | Precio | Importe |
|---|---|---|---|---|---|
| O01OA020 |  | Capataz | 0.05 | 23 | 1.15 |
| O01OA040 | h | Oficial segunda | 0.2 | 21 | 4.20 |
| O01OA070 | h | Peón ordinario | 0.2 | 20 | 4.00 |
| DDYMM2304 | h | Taladro, atornillador y maquinaria accesoria | 0.2 | 12.5 | 2.50 |
|  |  | Total |  |  | 11.85 |

| Medición | Uds. | Largo | Parcial |
|---|---|---|---|
| Zona 1 Puertas 1m | 1 | 7 | 7.00 |
| Zona 1 Puertas 1,5m | 1 | 1.5 | 1.50 |
| Zona 1 Cierre nave "A" 16m | 1 | 16 | 16.00 |
| Zona 4 Z.F. Cerramiento | 1 | 276 | 276.00 |
| Portalón 14m | 1 | 14 | 14.00 |
| Portalón 19m | 1 | 19 | 19.00 |
| Portalón 4,20m | 2 | 4.2 | 8.40 |
| Zona 11 Nuevo vial Este | 1 | 42.85 | 42.85 |
| Subtotal |  |  | 384.75 |
| Total |  |  | 384.75 |

**DYMM2303** m Montaje valla 2m sobre muro (20/08/2021)
2671.55 m × 171.72 = 458758.57
Montaje de valla antitrepado según planos, con bastidores defence plus o equivalente y p.p. de postes defence o equivalente.. Incluye bastidor 2518,6x1981 PV2P, poste 2m con placa pplus+pv completo con accesorios, bayoneta y tres líneas de alambre de espino 4-1, 7-15 3ZN(E176). El montaje de los postes se hará con placa, 4 taladros, anclajes inox A4 12x120. Incluye colocación de postes, bayonetas y tres filas de espino, montaje de bastidores, alineado y aplomado del conjunto con replanteo y remates, totalmente instalado.

| Código | Ud | Descripción | Rendimiento | Precio | Importe |
|---|---|---|---|---|---|
| O01OA020 |  | Capataz | 0.1 | 23 | 2.30 |
| O01OA040 | h | Oficial segunda | 0.2 | 21 | 4.20 |
| O01OA070 | h | Peón ordinario | 0.2 | 20 | 4.00 |
| DDYMM2301 | m | Verja 2m, bastidores y p.p. postes con placa (material; 20/08/2021) | 1 | 130.6 | 130.60 |
| DDYMM2302 | m | 3 líneas alambre espino y p.p. bayoneta (material; 20/08/2021) | 1 | 5.82 | 5.82 |
| DDYMM2303 | m2 | Anclajes, accesorios y pequeño material (material; 20/08/2021) | 2 | 9.9 | 19.80 |
| DDYMM2304 | h | Taladro, atornillador y maquinaria accesoria | 0.4 | 12.5 | 5.00 |
|  |  | Total |  |  | 171.72 |

| Medición | Uds. | Largo | Parcial |
|---|---|---|---|
| Zona 1 Norte E | 1 | 853.4 | 853.40 |
| Zona 3 Zona Franca S-O F | 1 | 440 | 440.00 |
| Zona 5 Zona Franca Norte | 1 | 310 | 310.00 |
| Zona 9 Reparaciones | 1 | 779 | 779.00 |
| Zona 11 Nuevo vial Este | 1 | 13.15 | 13.15 |
| Zona 4 Zona Franca G-G1 | 1 | 276 | 276.00 |
| Subtotal |  |  | 2671.55 |
| Total |  |  | 2671.55 |

**DYMM2304** m Montaje valla 3m con cimentación (27/03/2018)
334.35 m × 277.87 = 92905.83
Montaje de valla antitrepado según planos, con bastidores defence plus o equivalente y p.p. de postes defence o equivalente.. Incluye bastidor 2518,6x2971 PV2P, poste 3m40 con placa pplus+pv completo con accesorios ferry1, bayoneta y tres líneas de alambre de espino 4-1, 7-15 3ZN(E176). Postes para empotrar en dados de hormigón incluídos en la unidad, según planos conforme normativa. . Incluye realización de la cimentación con armadura para cada poste, placa, colocación de postes, bayonetas y tres filas de espino, montaje de bastidores, alineado y aplomado del conjunto con replanteo y remates, totalmente instalado.

| Código | Ud | Descripción | Rendimiento | Precio | Importe |
|---|---|---|---|---|---|
| O01OA020 |  | Capataz | 0.5 | 23 | 11.50 |
| O01OA040 | h | Oficial segunda | 0.9 | 21 | 18.90 |
| O01OA070 | h | Peón ordinario | 0.9 | 20 | 18.00 |
| DDYMM2305 | m | Verja 3m, bastidores y p.p. postes (material; 20/08/2021) | 1 | 170.28 | 170.28 |
| DDYMM2302 | m | 3 líneas alambre espino y p.p. bayoneta | 1 | 5.82 | 5.82 |
| DDYMM2303 | m2 | Anclajes, accesorios y pequeño material | 3 | 9.9 | 29.70 |
| mt10haf010itpk1 | m³ | Hormigón HA-25/P/12 (material; 20/08/2021) | 0.06 | 105 | 6.30 |
| P03ACD010 | kg | Acero corrugado elab. B 500 SD (material; 27/03/2018) | 13.3 | 0.93 | 12.37 |
| DDYMM2304 | h | Taladro, atornillador y maquinaria accesoria | 0.4 | 12.5 | 5.00 |
|  |  | Total |  |  | 277.87 |

| Medición | Uds. | Largo | Parcial |
|---|---|---|---|
| Zona 1 Norte Cierre Nave "A" | 1 | 16 | 16.00 |
| Zona 11 Nuevo vial Este D | 1 | 42.85 | 42.85 |
| Zona 10 Nuevo vial | 1 | 275.5 | 275.50 |
| Subtotal |  |  | 334.35 |
| Total |  |  | 334.35 |

**DYMM2305** m2 Sustitución reja en puerta o portalón (20/08/2021)
140.98 m2 × 68.9 = 9713.52
Desmontaje de reja en puerta o portalón, según planos, y sustitución por verja antitrepado. Incluye desmontaje de puerta o portalón, desanclaje, acopio de verja sobrante, instalación y fijación segura de nueva verja antitrepado tipo defence o equivalente y recolocación de puerta o portalón en su lugar original, incluidas conexiones y anclajes, funcionando.

| Código | Ud | Descripción | Rendimiento | Precio | Importe |
|---|---|---|---|---|---|
| O01OA020 |  | Capataz | 0.1 | 23 | 2.30 |
| O01OA040 | h | Oficial segunda | 0.2 | 21 | 4.20 |
| O01OA070 | h | Peón ordinario | 0.2 | 20 | 4.00 |
| DDYMM2303 | m2 | Anclajes, accesorios y pequeño material | 1 | 9.9 | 9.90 |
| DDYMM2307 | m2 | Bastidor, verja antitrepado (material; 20/08/2021) | 1 | 46 | 46.00 |
| DDYMM2304 | h | Taladro, atornillador y maquinaria accesoria | 0.2 | 12.5 | 2.50 |
|  |  | Total |  |  | 68.9 |

| Medición | Uds. | Largo | Alto | Parcial |
|---|---|---|---|---|
| Puertas 1m | 7 | 1 | 1 | 7.00 |
| Puertas 1,5 | 1 | 1.5 | 1 | 1.50 |
| Portalón 14m | 1 | 14 | 3.2 | 44.80 |
| Portalón 19m | 1 | 19 | 3.2 | 60.80 |
| Portalón 4,20m | 2 | 4.2 | 3.2 | 26.88 |
| Subtotal |  |  |  | 140.98 |
| Total |  |  |  | 140.98 |

**DYMM2306** m Muro HA con instalaciones
276 m × 209.52 = 57827.52
Muro de hormigón armado según planos, incluye montado y desmontado encofrado, Incluso alambre de atar, separadores, pasamuros para paso de los tensores y líquido desencofrante, para evitar la adherencia del hormigón al encofrado. El precio incluye la elaboración y el montaje de la ferralla en el lugar definitivo de su colocación en obra. Incluye 2xtubo PEAD 63mm y 2X Tubo PEAD 110mm para paso de servicios con recubrimiento de hormigón, incluso enrasado con calzada con hormigón con fibras. Replanteo y acabados. Totalmente terminado.

| Código | Ud | Descripción | Rendimiento | Precio | Importe |
|---|---|---|---|---|---|
| O01OA020 |  | Capataz | 0.85 | 23 | 19.55 |
| O01OA040 | h | Oficial segunda | 0.85 | 21 | 17.85 |
| O01OA070 | h | Peón ordinario | 0.85 | 20 | 17.00 |
| M13EF020 | m2 | Encofrado panel metálico 5/10 m2 50 posturas (maquinaria) | 2.4 | 2.87 | 6.89 |
| M13EM020 | m2 | Tablero encofrar 26 mm 4 posturas (maquinaria) | 3.2 | 2.45 | 7.84 |
| P01EB010 | m3 | Tablón pino 2,50/5,50x205x76 cm (material; 27/03/2018) | 0.02 | 202.76 | 4.06 |
| P03ACD010 | kg | Acero corrugado elab. B 500 SD | 46.45 | 0.93 | 43.20 |
| mt10haf010itpk1 | m³ | Hormigón HA-25/P/12 | 0.65 | 105 | 68.25 |
| MHAPM01 | kg | Pequeño material, separadores, puntas. (material; 20/08/2021) | 1 | 1.95 | 1.95 |
| P01DC030 | l | Desencofrante alta calidad mat. no porosos-metal (material; 27/03/2018) | 0.2 | 2.33 | 0.47 |
| P01HAT16011 | m³ | Hormigón HA-30/P/12 (material; 20/08/2021) | 0.05 | 110 | 5.50 |
| P15UDT060 | m | Tubo PEAD flex. doble pared D=110 mm (material) | 2 | 5.35 | 10.70 |
| P15UDT030 | m | Tubo PEAD flex. doble pared D=63 mm (material) | 2 | 2.63 | 5.26 |
| M11HV040 | h | Aguja neumática s/compresor D=80 mm (maquinaria) | 0.1 | 1.61 | 0.16 |
| M06CM030 | h | Compresor portátil diesel media presión 5 m3/min 7 bar (maquinaria) | 0.1 | 5.89 | 0.59 |
| MHAPM02 | h | Herramientas de mano (maquinaria; 20/08/2021) | 0.1 | 2.5 | 0.25 |
|  |  | Total |  |  | 209.52 |

| Medición | Uds. | Largo | Parcial |
|---|---|---|---|
| Zona 4 Zona Franca G-G1 | 1 | 276 | 276.00 |
| Total |  |  | 276 |

**DYMM2307** m Montaje alambre espino (20/08/2021)
13 m × 17.79 = 231.27
Montaje de bayoneta y tres líneas de alambre de espino 4-1, 7-15 3ZN(E176) según planos, incluido anclajes y soportes para bayonetas. Totamente terminado y operativo.

| Código | Ud | Descripción | Rendimiento | Precio | Importe |
|---|---|---|---|---|---|
| O01OA020 |  | Capataz | 0.05 | 23 | 1.15 |
| O01OA040 | h | Oficial segunda | 0.1 | 21 | 2.10 |
| O01OA070 | h | Peón ordinario | 0.1 | 20 | 2.00 |
| DDYMM2302 | m | 3 líneas alambre espino y p.p. bayoneta | 1 | 5.82 | 5.82 |
| DDYMM2303 | m2 | Anclajes, accesorios y pequeño material | 0.3 | 9.9 | 2.97 |
| DDYMM2304 | h | Taladro, atornillador y maquinaria accesoria | 0.3 | 12.5 | 3.75 |
|  |  | Total |  |  | 17.79 |

| Medición | Uds. | Largo | Parcial |
|---|---|---|---|
| Zona 10 Nuevo vial | 1 | 13 | 13.00 |
| Total |  |  | 13 |

**DYMM2308** m Muro HA sobre zapata existente
440.2 m × 101.88 = 44847.58
Muro de hormigón armado según planos, incluye montado y desmontado encofrado, Incluso alambre de atar, separadores y líquido desencofrante, para evitar la adherencia del hormigón al encofrado. El precio incluye la elaboración y el montaje de la ferralla en el lugar definitivo de su colocación en obra. Incluye taladros y unión a zapata, con limpieza de zona, resina epoxi para anclajes estructurales y su correspondiente anclaje. Replanteo y acabados. Totalmente terminado.

| Código | Ud | Descripción | Rendimiento | Precio | Importe |
|---|---|---|---|---|---|
| O01OA020 |  | Capataz | 0.6 | 23 | 13.80 |
| O01OA040 | h | Oficial segunda | 0.6 | 21 | 12.60 |
| O01OA070 | h | Peón ordinario | 0.6 | 20 | 12.00 |
| M13EM020 | m2 | Tablero encofrar 26 mm 4 posturas | 2.5 | 2.45 | 6.13 |
| P01EB010 | m3 | Tablón pino 2,50/5,50x205x76 cm | 0.01 | 202.76 | 2.03 |
| P03ACD010 | kg | Acero corrugado elab. B 500 SD | 13.85 | 0.93 | 12.88 |
| mt10haf010itpk1 | m³ | Hormigón HA-25/P/12 | 0.3 | 105 | 31.50 |
| MHAPM01 | kg | Pequeño material, separadores, puntas. | 1 | 1.95 | 1.95 |
| P01DC030 | l | Desencofrante alta calidad mat. no porosos-metal | 0.2 | 2.33 | 0.47 |
| MHAPEP01 | l | Resina epoxi para anclaje, unión entre hormigones (material; 20/08/2021) | 0.06 | 42 | 2.52 |
| M11HV040 | h | Aguja neumática s/compresor D=80 mm | 0.6 | 1.61 | 0.97 |
| M06CM030 | h | Compresor portátil diesel media presión 5 m3/min 7 bar | 0.6 | 5.89 | 3.53 |
| MHAPM02 | h | Herramientas de mano | 0.6 | 2.5 | 1.50 |
|  |  | Total |  |  | 101.88 |

| Medición | Uds. | Largo | Parcial |
|---|---|---|---|
| Zona 3 Zona Franca Oeste | 1 | 440.2 | 440.20 |
| Total |  |  | 440.2 |

**DYMM2309** m Puerta de seguridad con malla antitrepado (20/08/2021)
3 m × 1026 = 3078.00
Puerta de seguridad con malla antitrepado y alambre espino según valla circundante. De 3 m de alto. Con cerradura de seguridad, sin motor , incluída obra, zanja, hormigón y elementos metálicos de anclaje, sujección y desplazamiento por carril u otro sistema definido por D.O. Según normativa. Compatible con elementos de sensorización y de seguridad. Funcionando.

| Código | Ud | Descripción | Rendimiento | Precio | Importe |
|---|---|---|---|---|---|
| O01OA020 |  | Capataz | 0.4 | 23 | 9.20 |
| O01OA040 | h | Oficial segunda | 0.6 | 21 | 12.60 |
| O01OA070 | h | Peón ordinario | 0.6 | 20 | 12.00 |
| DDYMM2303 | m2 | Anclajes, accesorios y pequeño material | 3 | 9.9 | 29.70 |
| DDYMM2309 | m | Puerta de seguridad antitrepado sin motor con cerradura seguridad (material; 20/08/2021) | 1 | 640 | 640.00 |
| 3 | u | Elementos de sujección y desplazamiento (material; 20/08/2021) | 1.5 | 210 | 315.00 |
| DDYMM2304 | h | Taladro, atornillador y maquinaria accesoria | 0.6 | 12.5 | 7.50 |
|  |  | Total |  |  | 1026 |

| Medición | Uds. | Largo | Parcial |
|---|---|---|---|
| Nueva Puerta Zona 3 | 1 | 3 | 3.00 |
| Total |  |  | 3 |

## 04 FIRMES Y PAVIMENTOS (01/01/2010)
Importe: 48416.27

**03.01** m3 Subbase de ZA
636.83 m3 × 26.02 = 16570.32
Zahorra artificial, husos ZA(40)/ZA(25) en capas de base, con 75% de caras de fractura, puesta en obra, extendida y compactada, incluso preparación de la superficie de asiento, en capas de distintos espesores según planos y medición, sobre perfil. Desgaste de los ángeles de los áridos <30. Árido con marcado CE y DdP (Declaración de prestaciones) según Reglamento (UE) 305/2011.

| Código | Ud | Descripción | Rendimiento | Precio | Importe |
|---|---|---|---|---|---|
| O01OA020 |  | Capataz | 0.01 | 23 | 0.23 |
| O01OA070 | h | Peón ordinario | 0.018 | 20 | 0.36 |
| M08NM020 | h | Motoniveladora de 200 CV (maquinaria) | 0.018 | 72 | 1.30 |
| M08RN040 | h | Rodillo compactador mixto 14 t a=214 cm (maquinaria) | 0.018 | 39.13 | 0.70 |
| M08CA110 | h | Cisterna agua s/camión 10.000 l (maquinaria) | 0.018 | 32 | 0.58 |
| M07CB020 | h | Camión basculante 4x4 de 14 t (maquinaria) | 0.018 | 34.92 | 0.63 |
| M07W020 | km | Transporte t zahorra (maquinaria) | 44 | 0.13 | 5.72 |
| P01AF030 | t | Zahorra artificial ZA(40)/ZA(25) 75% (material; 20/08/2021) | 2.2 | 7.5 | 16.50 |
|  |  | Total |  |  | 26.02 |

Claves: PERFIL, CAPAS, ARIDO, DESGASTE, REGLAMENTO, DECLARACION, EXTENDIDA, PRESTACIONES, ARTIFICIAL, MEDIDO, FRACTURA, COMPACTADA, MARCADO, SUPERFICIE, PUESTA, ARIDOS, MACHAQUEO, CARAS, ESPESOR, PREPARACION, ANGELES, ASIENTO, ZAHORRA, HUSOS

| Medición | Uds. | Largo | Ancho | Alto | Parcial |
|---|---|---|---|---|---|
| Zona 10 Nuevo vial | 1 | 275.5 | 4.15 | 0.25 | 285.83 |
| Zona 6 Zona Franca N | 1 | 120 | 4 | 0.25 | 120.00 |
| Zona 7 Zona Franca N | 1 | 174 | 4 | 0.25 | 174.00 |
| Zona 8 Zona Franca N | 1 | 57 | 4 | 0.25 | 57.00 |
| Subtotal |  |  |  |  | 636.83 |
| Total |  |  |  |  | 636.83 |

**U03RA002** m2 Riego de adherencia c60b3 adh
5094.65 m2 × 0.28 = 1426.50
Riego de adherencia, con emulsión asfáltica catiónica de rotura rápida C60B3 ADH con una dotación de 0,50 kg/m2, incluso barrido y preparación de la superficie.

| Código | Ud | Descripción | Rendimiento | Precio | Importe |
|---|---|---|---|---|---|
| O01OA070 | h | Peón ordinario | 0.002 | 20 | 0.04 |
| M07AF030 | h | Dumper rígido descarga frontal 2000 kg 4x4 (maquinaria) | 0.002 | 5.98 | 0.01 |
| M08B020 | h | Barredora remolcada c/motor auxiliar (maquinaria) | 0.002 | 11.3 | 0.02 |
| M08CB010 | h | Camión cisterna bituminadora c/lanza 10.000 l (maquinaria) | 0.001 | 43 | 0.04 |
| P01PL150 | kg | Emulsión asfáltica C60B3 ADH/CUR (material; 20/08/2021) | 0.6 | 0.29 | 0.17 |
|  |  | Total |  |  | 0.28 |

Claves: EMULSION, CATIONICA, SUPERFICIE, RIEGO, BARRIDO, ASFALTICA, DOTACION, PREPARACION, RAPIDA, ROTURA, ADHERENCIA

| Medición | Uds. | Largo | Ancho | Parcial |
|---|---|---|---|---|
| Zona 10 Nuevo vial | 2 | 275.5 | 4.15 | 2286.65 |
| Zona 6 Zona Franca N | 2 | 120 | 4 | 960.00 |
| Zona 7 Zona Franca N | 2 | 174 | 4 | 1392.00 |
| Zona 8 Zona Franca N | 2 | 57 | 4 | 456.00 |
| Subtotal |  |  |  | 5094.65 |
| Total |  |  |  | 5094.65 |

**U03VCB036** t Mezcla bituminosa en caliente tipo ac-32 base 50/70 s (01/01/2010)
419.04 t × 49.61 = 20788.57
Mezcla bituminosa en caliente tipo AC-32 BASE 50/70 S en capa base de 8 cm según PG-3 Orden FOM/2523/2014, con áridos con desgaste de los ángeles <30, fabricada y puesta en obra, en mezcla semidensa, extendido y compactación, incluso filler de aportación y betún. Árido con marcado CE y DdP (Declaración de prestaciones) según Reglamento (UE) 305/2011.

| Código | Ud | Descripción | Rendimiento | Precio | Importe |
|---|---|---|---|---|---|
| O01OA010 | h | Encargado (mano de obra; 20/08/2021) | 0.01 | 25 | 0.25 |
| O01OA030 | h | Oficial primera (mano de obra; 20/08/2021) | 0.01 | 22 | 0.22 |
| O01OA070 | h | Peón ordinario | 0.03 | 20 | 0.60 |
| M05PN010 | h | Pala cargadora neumáticos 85 CV - 1,2 m3 (maquinaria) | 0.02 | 31.86 | 0.64 |
| M03MC110 | h | Planta asfáltica caliente discontínua 160 t/h (maquinaria) | 0.02 | 332.21 | 6.64 |
| M07CB020 | h | Camión basculante 4x4 de 14 t | 0.02 | 34.92 | 0.70 |
| M08EA100 | h | Extendedora asfáltica cadenas 2,5/6 m - 110 CV (maquinaria) | 0.02 | 94 | 1.88 |
| M08RT050 | h | Rodillo compactador tándem 10 t (maquinaria) | 0.02 | 50 | 1.00 |
| M08RV020 | h | Compactador asfálto neumático automatico 12/22 t (maquinaria) | 0.02 | 57 | 1.14 |
| M08CA110 | h | Cisterna agua s/camión 10.000 l | 0.003 | 32 | 0.10 |
| M07W030 | t | km transporte aglomerado (maquinaria) | 40 | 0.13 | 5.20 |
| P01AF250 | t | Árido machaqueo 0/6 mm D.A.<25 (material; 27/03/2018) | 0.484 | 8.2 | 3.97 |
| P01AF260 | t | Árido machaqueo 6/12 mm D.A.<25 (material; 27/03/2018) | 0.242 | 7.91 | 1.91 |
| P01AF270 | t | Árido machaqueo 12/18 mm D.A.<25 (material; 27/03/2018) | 0.097 | 7.42 | 0.72 |
| P01AF280 | t | Árido machaqueo 18/25 mm D.A.<25 (material; 27/03/2018) | 0.097 | 7.3 | 0.71 |
| P01PL010 | t | Betún 50/70 a pie de planta (material; 20/08/2021) | 0.04 | 450 | 18.00 |
| P01PC010 | kg | Fuel-oil pesado 2,7 S tipo 1 (material; 01/01/2010) | 8 | 0.49 | 3.92 |
| P01AF800 | t | Filler calizo mezcla bituminosa caliente factoría (material; 27/03/2018) | 0.04 | 34.64 | 1.39 |
| M07Z110 | u | Desplazamiento equipo 5000 tm M.B. (maquinaria) | 0.005 | 123.04 | 0.62 |
|  |  | Total |  |  | 49.61 |

Claves: COMPACTACION, APORTACION, ARIDO, BETUN, SEMIDENSA, DESGASTE, REGLAMENTO, DECLARACION, PRESTACIONES, MEZCLA, FILLER, MARCADO, PUESTA, EXTENDIDO, ARIDOS, CALIENTE, ORDEN, BITUMINOSA, ANGELES

| Medición | Uds. | Largo | Ancho | Alto | Parcial |
|---|---|---|---|---|---|
| Zona 10 Nuevo vial | 0.07 | 275.5 | 4.15 | 2.35 | 188.08 |
| Zona 6 Zona Franca N | 0.07 | 120 | 4 | 2.35 | 78.96 |
| Zona 7 Zona Franca N | 0.07 | 174 | 4 | 2.35 | 114.49 |
| Zona 8 Zona Franca N | 0.07 | 57 | 4 | 2.35 | 37.51 |
| Subtotal |  |  |  |  | 419.04 |
| Total |  |  |  |  | 419.04 |

**U03VCS050** t Mezcla bituminosa en caliente tipo ac-16 surf 50/70 s (01/01/2010)
179.58 t × 53.63 = 9630.88
Mezcla bituminosa en caliente tipo AC-16 SURF 50/70 S en capa de rodadura de 3 cm según PG-3 Orden FOM/2523/2014, con áridos con desgaste de los ángeles <20, fabricada y puesta en obra, en mezcla semidensa, extendido y compactación, incluso filler de aportación y betún. Árido con marcado CE y DdP (Declaración de prestaciones) según Reglamento (UE) 305/2011.

| Código | Ud | Descripción | Rendimiento | Precio | Importe |
|---|---|---|---|---|---|
| O01OA010 | h | Encargado | 0.01 | 25 | 0.25 |
| O01OA030 | h | Oficial primera | 0.01 | 22 | 0.22 |
| O01OA070 | h | Peón ordinario | 0.03 | 20 | 0.60 |
| M05PN010 | h | Pala cargadora neumáticos 85 CV - 1,2 m3 | 0.02 | 31.86 | 0.64 |
| M03MC110 | h | Planta asfáltica caliente discontínua 160 t/h | 0.02 | 332.21 | 6.64 |
| M07CB020 | h | Camión basculante 4x4 de 14 t | 0.02 | 34.92 | 0.70 |
| M08EA100 | h | Extendedora asfáltica cadenas 2,5/6 m - 110 CV | 0.02 | 94 | 1.88 |
| M08RT050 | h | Rodillo compactador tándem 10 t | 0.02 | 50 | 1.00 |
| M08RV020 | h | Compactador asfálto neumático automatico 12/22 t | 0.02 | 57 | 1.14 |
| M08CA110 | h | Cisterna agua s/camión 10.000 l | 0.003 | 32 | 0.10 |
| M07W030 | t | km transporte aglomerado | 40 | 0.13 | 5.20 |
| P01AF300 | t | Árido machaqueo 0/6 mm D.A.<20 (material; 27/03/2018) | 0.522 | 9.83 | 5.13 |
| P01AF310 | t | Árido machaqueo 6/12 mm D.A.<20 (material; 27/03/2018) | 0.284 | 9.26 | 2.63 |
| P01AF320 | t | Árido machaqueo 12/18 mm D.A.<20 (material; 27/03/2018) | 0.095 | 8.87 | 0.84 |
| P01PL010 | t | Betún 50/70 a pie de planta | 0.045 | 450 | 20.25 |
| P01PC010 | kg | Fuel-oil pesado 2,7 S tipo 1 | 8 | 0.49 | 3.92 |
| P01AF800 | t | Filler calizo mezcla bituminosa caliente factoría | 0.054 | 34.64 | 1.87 |
| M07Z110 | u | Desplazamiento equipo 5000 tm M.B. | 0.005 | 123.04 | 0.62 |
|  |  | Total |  |  | 53.63 |

Claves: COMPACTACION, APORTACION, ARIDO, BETUN, SEMIDENSA, DESGASTE, REGLAMENTO, DECLARACION, PRESTACIONES, MEZCLA, FILLER, MARCADO, PUESTA, EXTENDIDO, ARIDOS, CALIENTE, ORDEN, RODADURA, BITUMINOSA, ANGELES

| Medición | Uds. | Largo | Ancho | Alto | Parcial |
|---|---|---|---|---|---|
| Zona 10 Nuevo vial | 0.03 | 275.5 | 4.15 | 2.35 | 80.60 |
| Zona 6 Zona Franca N | 0.03 | 120 | 4 | 2.35 | 33.84 |
| Zona 7 Zona Franca N | 0.03 | 174 | 4 | 2.35 | 49.07 |
| Zona 8 Zona Franca N | 0.03 | 57 | 4 | 2.35 | 16.07 |
| Subtotal |  |  |  |  | 179.58 |
| Total |  |  |  |  | 179.58 |

## 05 INSTALACIONES Y REPOSICIÓN DE SERVICIOS (01/01/2010)
Importe: 27044.73

**U07OEP040** m Tubería enterrada pvc compacta junta elástica SN-4 315 mm
8 m × 55.38 = 443.04
Tubería diametro nominal 315mm ECOSAN o equivalente, de PVC, para SN4, multicapa fabricada según UNE EN 13476-2 con certificado AENOR, compuesta de al menos un 60 % de material de PVC reciclado, según UNE EN 15343 con certificado AENOR. Unión de tuberías por junta integrada de caucho reforzada con anillo metálico en el interior de la junta según norma EN 681-1. Colocada en zanja, sobre una cama de arena de río de 10 cm debidamente compactada y nivelada, relleno lateralmente y superiormente hasta 10 cm por encima de la generatriz con la misma arena; compactando ésta hasta los riñones. Con p.p. de medios auxiliares y sin incluir la excavación ni el tapado posterior de las zanjas. S/UNE-EN 1401-1:2009 y UNE-EN ISO 1452-5:2011.

| Código | Ud | Descripción | Rendimiento | Precio | Importe |
|---|---|---|---|---|---|
| O01OA030 | h | Oficial primera | 0.25 | 22 | 5.50 |
| O01OA060 | h | Peón especializado | 0.25 | 20.5 | 5.13 |
| P01AA020 | m3 | Arena de río 0/6 mm (material; 27/03/2018) | 0.329 | 17.27 | 5.68 |
| P02CVW010 | kg | Lubricante tubos PVC junta elástica (material) | 0.007 | 9.93 | 0.07 |
| P02TVO040 | m | Tubo PVC Ecosan o equivalente junta elástica SN4 D=315 mm (material; 20/08/2021) | 1 | 39 | 39.00 |
|  |  | Total |  |  | 55.38 |

Claves: ENTERRADO, COLOCADO, TUBERIA, UNION, TAPADO, ZANJA, JUNTA, SUPERIORMENTE, INCLUIR, SANEAMIENTO, LATERALMENTE, ZANJAS, RELLENO, RIGIDEZ, COMPACTADA, ENCIMA, COLECTOR, COMPACTA, NIVELADA, DIAMETRO, ELASTICA, COMPACTANDO, RIÑONES, COLOR, POSTERIOR, MISMA, MEDIOS, ARENA, PARED, GENERATRIZ, ENTERRADA, EXCAVACION, DEBIDAMENTE

| Medición | Uds. | Largo | Parcial |
|---|---|---|---|
| Zona 10 Nuevo vial | 8 | 1 | 8.00 |
| Total |  |  | 8 |

**U09BCC020.1** m Canalización tubo corrugado 4x110
17 m × 313.91 = 5336.47
Línea de distribución en baja tensión, desde el centro de transformación de la Cía. o arqueta hasta conexión, enterrada bajo calzada entubada, realizada con cables conductores de 3x95+1x50 mm2 Al. RV 0,6/1 kV, formada por: conductor de aluminio con aislamiento en polietileno reticulado y cubierta de PVC, en instalación subterránea bajo calzada entubada, en zanja de dimensiones mínimas 45 cm de ancho y 85 cm de profundidad, incluyendo excavación de zanja, asiento con 5 cm de hormigón HM-25/P/20/I, montaje de tubos de material termoplástico de 110 mm de diámetro, relleno con una capa de hormigón HM-25/P/20/I hasta una altura de 10 cm por encima de los tubos envolviéndolos completamente, y relleno con hormigón hasta la altura donde se inicia el firme y el pavimento, sin reposición de pavimento; incluso suministro y montaje de cables conductores, con parte proporcional de empalmes para cable, retirada y transporte a vertedero o planta de reciclaje de los productos sobrantes de la excavación y pruebas de rigidez dieléctrica, instalada, transporte, montaje y conexionado.

| Código | Ud | Descripción | Rendimiento | Precio | Importe |
|---|---|---|---|---|---|
| O01OB200 | h | Oficial 1ª electricista | 0.14 | 22 | 3.08 |
| O01OB210 | h | Oficial 2ª electricista (mano de obra; 20/08/2021) | 0.14 | 21 | 2.94 |
| P15UDT060 | m | Tubo PEAD flex. doble pared D=110 mm | 4.1 | 5.35 | 21.94 |
| P01HMV250 | m3 | Hormigón HM-25 (material; 20/08/2021) | 0.39 | 105 | 40.95 |
| P01DW0901 | u | Brazo 1,5m para Fachada o báculo y material de fijación y conexionado (material; 20/08/2021) | 1 | 245 | 245.00 |
|  |  | Total |  |  | 313.91 |

Claves: INSTALADA, RETICULADO, MATERIAL, PROPORCIONAL, DIMENSIONES, POLIETILENO, ABONADOS, AISLAMIENTO, TENSION, LINEA, TUBOS, PARTE, CONEXIONADO, ZANJA, CONDUCTOR, TRANSPORTE, MONTAJE, DONDE, INICIA, PLANTA, INSTALACION, VERTEDERO, TERMOPLASTICO, RELLENO, RIGIDEZ, EMPALMES, CALZADA, MINIMAS, ALTURA, PRODUCTOS, PAVIMENTO, ENCIMA, ENTUBADA, CABLES, CUBIERTA, ANCHO, DISTRIBUCION, DIAMETRO, DIELECTRICA, FIRME, CENTRO, HORMIGON, ENVOLVIENDOLOS, SOBRANTES, TRANSFORMACION, SUBTERRANEA, PRUEBAS, ALUMINIO, ASIENTO, RECICLAJE, CONDUCTORES, FORMADA, SUMINISTRO, INCLUYENDO, RETIRADA, REPOSICION, ENTERRADA, EXCAVACION, PROFUNDIDAD, CABLE

| Medición | Uds. | Largo | Parcial |
|---|---|---|---|
| Zona 10 Nuevo Vial | 1 | 17 | 17.00 |
| Total |  |  | 17 |

**U09BZ065** u Arqueta prefabricada pp registro 80x80x80 cm
17 u × 378.83 = 6440.11
Arqueta para canalización eléctrica fabricada en polipropileno reforzado con o sin fondo, armada con perfiles ULF30603 y varillas roscadas de D 16mm, de medidas interiores 80x80x80 cm con tapa y marco de fundición incluidos minimo D-400, colocada sobre cama de arena de río de 10 cm de espesor y p.p. de medios auxiliares, sin incluir la excavación ni el relleno perimetral exterior.

| Código | Ud | Descripción | Rendimiento | Precio | Importe |
|---|---|---|---|---|---|
| O01OA030 | h | Oficial primera | 0.45 | 22 | 9.90 |
| O01OA070 | h | Peón ordinario | 0.45 | 20 | 9.00 |
| P01AA020 | m3 | Arena de río 0/6 mm | 0.1 | 17.27 | 1.73 |
| P15AA210 | u | Arqueta PP reciclado armada 80x80x80 cm (material) | 1 | 226.25 | 226.25 |
| P15AA160 | u | Tapa cuadrada fundición dúctil 900x900 mm (material) | 1 | 131.95 | 131.95 |
|  |  | Total |  |  | 378.83 |

Claves: MARCO, POLIPROPILENO, PREFABRICADA, ROSCADAS, FUNDICION, INCLUIR, MEDIDAS, VARILLAS, PERFILES, ARQUETA, RELLENO, ARMADA, INCLUIDOS, ELECTRICA, CANALIZACION, FONDO, REGISTRO, ESPESOR, COLOCADA, EXTERIOR, MEDIOS, PERIMETRAL, INTERIORES, REFORZADO, ARENA, EXCAVACION

| Medición | Uds. | Parcial |
|---|---|---|
| Zona 10 Nuevo vial | 4 | 4.00 |
| Zona 4 Zona Franca | 13 | 13.00 |
| Subtotal |  | 17.00 |
| Total |  | 17 |

**U02SI020** u Imbornal de hormigón hm-20 in situ 60x35x60 cm (01/01/2010)
8 u × 269.59 = 2156.72
Imbornal de hormigón in situ HM-20 en drenaje longitudinal, de dimensiones interiores 60x35 cm, espesor de paredes 15 cm, profundidad 60 cm, con marco y rejilla de fundición minimo D-400, incluido excavación, relleno de trasdós, terminado.

| Código | Ud | Descripción | Rendimiento | Precio | Importe |
|---|---|---|---|---|---|
| O01OA020 |  | Capataz | 0.5 | 23 | 11.50 |
| O01OA060 | h | Peón especializado | 2.5 | 20.5 | 51.25 |
| O01OB010 | h | Oficial 1ª encofrador (mano de obra; 20/08/2021) | 2.5 | 22 | 55.00 |
| M08RI020 | h | Pisón compactador 80 kg (maquinaria) | 2.5 | 3.9 | 9.75 |
| M11HV120 | h | Aguja eléct. convertid. gasolina D=79 mm (maquinaria; 27/03/2018) | 2.5 | 7.95 | 19.88 |
| M13EF410 | u | Encofrado metálico imbornal 60x35x60 cm (maquinaria) | 0.01 | 314.88 | 3.15 |
| P01HMV220 | m3 | Hormigón HM-20/P/20/I central (material; 20/08/2021) | 0.3 | 100 | 30.00 |
| M07W110 | m3 | km transporte hormigón (maquinaria) | 9 | 0.32 | 2.88 |
| P02ECF220 | u | Rejilla-imbornal fundición abatible antirrobo 600x350x43 mm (material; 01/01/2010) | 1 | 86.18 | 86.18 |
|  |  | Total |  |  | 269.59 |

Claves: DRENAJE, DIMENSIONES, MARCO, INCLUIDO, TRASDOS, PAREDES, FUNDICION, REJILLA, RELLENO, IMBORNAL, TERMINADO, HORMIGON, ESPESOR, LONGITUDINAL, INTERIORES, EXCAVACION, PROFUNDIDAD

| Medición | Uds. | Parcial |
|---|---|---|
| Zona 10 Nuevo Vial | 8 | 8.00 |
| Total |  | 8 |

**U10PI3601** u Luminaria con brazo 1,5m y conexiones. (20/08/2021)
10 u × 1098 = 10980.00
Luminaria tipo Luma 2 con MSP (tratamiento marino) y D9 para permitir futura telegestión, BGP704 LED260-4S/740 DW52 MSP D9 SRG10 4 o equivalente, sobre brazo de 1,5m en fachada o adosada sobre báculo, a máxima altura, según planos, incluídas conexiones, cableado hasta suministro, fijación y protección del mismo, hasta punto de conexión, montada con 10º de inclinación positivos. Cumpliendo normativa aplicable, Instalado, incluyendo replanteo, elementos de anclaje y conexionado. Incluído gestión documental, permisos y prueba. Funcionando.

| Código | Ud | Descripción | Rendimiento | Precio | Importe |
|---|---|---|---|---|---|
| O01OB200 | h | Oficial 1ª electricista | 4 | 22 | 88.00 |
| P16AB360 | u | Luminaria tipo Luma 2 BGP704 LED260-4S/740 DW52 MSP D9 SRG10 4 o equivalente. (material; 20/08/2021) | 1 | 715 | 715.00 |
| P01DW0901 | u | Brazo 1,5m para Fachada o báculo y material de fijación y conexionado | 1 | 245 | 245.00 |
| 1M | h | Maquinaria elevación y accesoria (maquinaria; 20/08/2021) | 2 | 25 | 50.00 |
|  |  | Total |  |  | 1098 |

Claves: REFLECTOR, ILUMINACION, INOXIDABLE, VAPOR, PINTAR, INYECTADO, ACERO, LAMPARA, VACIO, CONEXIONADO, PROTECCION, ASIMETRICO, ESTANDAR, INSTALADO, REGLAMENTO, JUNTA, AREAS, ANCLAJE, SILICONA, ACTIVIDADES, ELECTROMAGNETICO, TERMOENDURECIDO, MARCADO, SODIO, REPLANTEO, CLASE, GRADO, VIDRIO, ACABADO, METALIZADO, ALUMINIO, DEPORTIVAS, PROYECTOR, CIERRE, PRESION, INCLUYENDO, CORROSION, CARCASA, INTEGRADOS, EQUIPO, TUBULAR

| Medición | Uds. | Parcial |
|---|---|---|
| Zona 10 Nuevo vial | 10 | 10.00 |
| Total |  | 10 |

**PNCAA01** u Puesta a cota de tapa de arqueta o pozo (20/08/2021)
36 u × 42.25 = 1521.00
UD de levante y posterior recolocación y puesta a cota de marcos y tapas metálicas existentes, de pozos, arquetas, registros o rejillas, con recrecido hasta cota definitiva, de diferentes medidas, incluso rellenos perimetrales de hormigón. Incluída gestión de permisos, totalmente terminada.

| Código | Ud | Descripción | Rendimiento | Precio | Importe |
|---|---|---|---|---|---|
| O01OA020 |  | Capataz | 0.5 | 23 | 11.50 |
| O01OA070 | h | Peón ordinario | 0.9 | 20 | 18.00 |
| mt10haf010itpk1 | m³ | Hormigón HA-25/P/12 | 0.1 | 105 | 10.50 |
| MHAPM02 | h | Herramientas de mano | 0.9 | 2.5 | 2.25 |
|  |  | Total |  |  | 42.25 |

| Medición | Uds. | Parcial |
|---|---|---|
| Zonas 6-7-8 Zona Franca Norte | 18 | 18.00 |
| Zona 10 Nuevo vial | 18 | 18.00 |
| Subtotal |  | 36.00 |
| Total |  | 36 |

**EHETS01** u Eliminación de hidrantes (20/08/2021)
3 u × 35.47 = 106.41
Eliminación de hidrantes. Incluye desmontaje, acopio y sellado de tubería.

| Código | Ud | Descripción | Rendimiento | Precio | Importe |
|---|---|---|---|---|---|
| O01OA020 |  | Capataz | 0.5 | 23 | 11.50 |
| O01OA070 | h | Peón ordinario | 0.9 | 20 | 18.00 |
| MHAPM02 | h | Herramientas de mano | 0.9 | 2.5 | 2.25 |
| GPM001 | kg | Pequeño material accesorio (material; 20/08/2021) | 1.93 | 1.93 | 3.72 |
|  |  | Total |  |  | 35.47 |

| Medición | Uds. | Parcial |
|---|---|---|
| Zonas 6-7-8 Zona Franca Norte | 3 | 3.00 |
| Total |  | 3 |

**TCRS001** u Traslado caseta seguridad (20/08/2021)
1 u × 60.98 = 60.98
Traslado de caseta de almacenaje roja, según indicaciones de D.O. a menos de 10km.

| Código | Ud | Descripción | Rendimiento | Precio | Importe |
|---|---|---|---|---|---|
| O01OA020 |  | Capataz | 0.6 | 23 | 13.80 |
| O01OA070 | h | Peón ordinario | 0.9 | 20 | 18.00 |
| MHAPM02 | h | Herramientas de mano | 0.9 | 2.5 | 2.25 |
| GPM001 | kg | Pequeño material accesorio | 1 | 1.93 | 1.93 |
| 1M | h | Maquinaria elevación y accesoria | 1 | 25 | 25.00 |
|  |  | Total |  |  | 60.98 |

| Medición | Uds. | Parcial |
|---|---|---|
| Zona 7 Zona Franca Norte | 1 | 1.00 |
| Total |  | 1 |

## 06 SEÑALIZACIÓN, BALIZAMIENTO Y DEFENSAS
Importe: 9795.99

**U17HMC0111** m Marca vial p-rr/rw acrílica acuosa 15 cm
1786 m × 0.48 = 857.28
Marca vial continua y discontínua blanca/amarilla reflexiva y permanente P-RR/RW, de 15 cm de ancho, ejecutada con pintura acrílica en base acuosa con una dotación de 720 gr/m2 y aplicación de microesferas de vidrio con una dotación de 480 gr/m2, con premarcaje y replanteo. Según Norma 8.2 IC del Ministerio de Fomento. Realmente ejecutada.

| Código | Ud | Descripción | Rendimiento | Precio | Importe |
|---|---|---|---|---|---|
| O01OA030 | h | Oficial primera | 0.003 | 22 | 0.07 |
| O01OA070 | h | Peón ordinario | 0.003 | 20 | 0.06 |
| M07AF030 | h | Dumper rígido descarga frontal 2000 kg 4x4 | 0.002 | 5.98 | 0.01 |
| M08B020 | h | Barredora remolcada c/motor auxiliar | 0.003 | 11.3 | 0.03 |
| M11SP010 | h | Equipo pintabanda aplic. convencional (maquinaria) | 0.002 | 26.61 | 0.05 |
| P27EH012R | kg | Pintura acrílica base acuosa (material) | 0.108 | 1.65 | 0.18 |
| P27EH040 | kg | Microesferas vidrio tratadas (material) | 0.072 | 1.1 | 0.08 |
|  |  | Total |  |  | 0.48 |

Claves: VIALES, AMARILLA, EJECUTADA, BLANCA, MARCAS, CONTINUA, ACUOSA, MINISTERIO, FOMENTO, CARRETERAS, ANCHO, PERMANENTE, NORMA, MARCA, VIDRIO, CONVENCIONALES, ARCEN, MICROESFERAS, DOTACION, ACRILICA, PINTURA, REFLEXIVA, APLICACION, PREMARCAJE, VALIDO

**U17HMC014** m Marca vial p-rr/rw continua acrílica acuosa 40 cm
18 m × 0.95 = 17.10
Marca vial continua blanca/amarilla reflexiva y permanente P-RR/RW, de 40 cm de ancho, ejecutada con pintura acrílica en base acuosa con una dotación de 720 gr/m2 y aplicación de microesferas de vidrio con una dotación de 480 gr/m2, excepto premarcaje. Válido para marcas viales tipo M-2.4 en carreteras con velocidad media >100 km/h según Norma 8.2 IC del Ministerio de Fomento.

| Código | Ud | Descripción | Rendimiento | Precio | Importe |
|---|---|---|---|---|---|
| O01OA030 | h | Oficial primera | 0.004 | 22 | 0.09 |
| O01OA070 | h | Peón ordinario | 0.004 | 20 | 0.08 |
| M07AF030 | h | Dumper rígido descarga frontal 2000 kg 4x4 | 0.002 | 5.98 | 0.01 |
| M08B020 | h | Barredora remolcada c/motor auxiliar | 0.003 | 11.3 | 0.03 |
| M11SP010 | h | Equipo pintabanda aplic. convencional | 0.002 | 26.61 | 0.05 |
| P27EH012R | kg | Pintura acrílica base acuosa | 0.288 | 1.65 | 0.48 |
| P27EH040 | kg | Microesferas vidrio tratadas | 0.192 | 1.1 | 0.21 |
|  |  | Total |  |  | 0.95 |

Claves: VIALES, VELOCIDAD, AMARILLA, EJECUTADA, BLANCA, MARCAS, CONTINUA, ACUOSA, MINISTERIO, FOMENTO, CARRETERAS, ANCHO, PERMANENTE, NORMA, MARCA, VIDRIO, MICROESFERAS, DOTACION, ACRILICA, PINTURA, MEDIA, REFLEXIVA, APLICACION, PREMARCAJE, VALIDO

**U17HSC015** m2 Pintura acrílica acuosa en cebreados, isletas y pasos de peatones
37 m2 × 6.81 = 251.97
Pintura termoplástica blanca en frío dos componentes reflexiva y permanente P-RR/RW, ejecutada con pintura acrílica en base acuosa aplicada con equipo pintabandas convencional con una dotación de 720 gr/m2 y aplicación de microesferas de vidrio con una dotación de 480 gr/m2, incluso barrido y premarcaje y replanteo sobre el pavimento con cinta adhesiva, medida la superficie realmente pintada. Según Norma 8.2 IC del Ministerio de Fomento.

| Código | Ud | Descripción | Rendimiento | Precio | Importe |
|---|---|---|---|---|---|
| O01OA030 | h | Oficial primera | 0.1 | 22 | 2.20 |
| O01OA070 | h | Peón ordinario | 0.1 | 20 | 2.00 |
| M07AF030 | h | Dumper rígido descarga frontal 2000 kg 4x4 | 0.015 | 5.98 | 0.09 |
| M08B020 | h | Barredora remolcada c/motor auxiliar | 0.015 | 11.3 | 0.17 |
| M11SP010 | h | Equipo pintabanda aplic. convencional | 0.01 | 26.61 | 0.27 |
| P27EH012R | kg | Pintura acrílica base acuosa | 0.72 | 1.65 | 1.19 |
| P27EH040 | kg | Microesferas vidrio tratadas | 0.48 | 1.1 | 0.53 |
| P25WW010 | m | Cinta adhesiva pintor (material; 27/03/2018) | 3 | 0.12 | 0.36 |
|  |  | Total |  |  | 6.81 |

Claves: ADHESIVA, MEDIDA, VIALES, COMPONENTES, EJECUTADA, BLANCA, CEBREADOS, MARCAS, ACUOSA, APLICADA, MINISTERIO, FOMENTO, SUPERFICIE, PAVIMENTO, PERMANENTE, REALMENTE, NORMA, BARRIDO, TERMOPLASTICA, VIDRIO, MICROESFERAS, PINTADA, DOTACION, CINTA, ACRILICA, PINTURA, REFLEXIVA, APLICACION, PREMARCAJE, VALIDO, PINTABANDAS, CONVENCIONAL, EQUIPO

| Medición | Uds. | Parcial |
|---|---|---|
| Zona 10 Nuevo vial | 37 | 37.00 |
| Total |  | 37 |

**U17HSS0151** m2 Pintura acrílica acuosa en símbolos
20.32 m2 × 11.42 = 232.05
Pintura termoplástica blanca o azul en frío dos componentes reflexiva y permanente P-RR/RW, ejecutada con pintura acrílica en base acuosa aplicada con equipo pintabandas convencional con una dotación de 720 gr/m2 y aplicación de microesferas de vidrio con una dotación de 480 gr/m2, medida la longitud realmente pintada, incluso barrido y premarcaje y replanteo sobre el pavimento con cinta adhesiva, medida la superficie realmente pintada. Válido para simbolos tipo flecha M-5 o inscripciones tipo M-6 y otros según Norma 8.2 IC del Ministerio de Fomento.

| Código | Ud | Descripción | Rendimiento | Precio | Importe |
|---|---|---|---|---|---|
| O01OA030 | h | Oficial primera | 0.15 | 22 | 3.30 |
| O01OA070 | h | Peón ordinario | 0.15 | 20 | 3.00 |
| M07AF030 | h | Dumper rígido descarga frontal 2000 kg 4x4 | 0.015 | 5.98 | 0.09 |
| M08B020 | h | Barredora remolcada c/motor auxiliar | 0.015 | 11.3 | 0.17 |
| M11SP010 | h | Equipo pintabanda aplic. convencional | 0.1 | 26.61 | 2.66 |
| P27EH012R | kg | Pintura acrílica base acuosa | 0.72 | 1.65 | 1.19 |
| P27EH040 | kg | Microesferas vidrio tratadas | 0.48 | 1.1 | 0.53 |
| P25WW010 | m | Cinta adhesiva pintor | 4 | 0.12 | 0.48 |
|  |  | Total |  |  | 11.42 |

Claves: LONGITUD, ADHESIVA, MEDIDA, COMPONENTES, EJECUTADA, BLANCA, INSCRIPCIONES, ACUOSA, APLICADA, MINISTERIO, FOMENTO, SUPERFICIE, PAVIMENTO, SIMBOLOS, PERMANENTE, REALMENTE, NORMA, BARRIDO, TERMOPLASTICA, VIDRIO, MICROESFERAS, PINTADA, DOTACION, CINTA, ACRILICA, FLECHA, PINTURA, REFLEXIVA, APLICACION, PREMARCAJE, VALIDO, PINTABANDAS, CONVENCIONAL, EQUIPO

| Medición | Uds. | Largo | Parcial |
|---|---|---|---|
| Flecha Frente VM<60 | 6 | 1.2 | 7.20 |
| Ceda | 3 | 1.44 | 4.32 |
| Flecha 2 direcciones | 4 | 2.2 | 8.80 |
| Subtotal |  |  | 20.32 |
| Total |  |  | 20.32 |

**U17VAC020** u Señal cuadrada reflexiva ra-1 90 cm
9 u × 221.11 = 1989.99
Señal cuadrada vertical de 90 cm de lado fabricada en chapa de acero galvanizado y troquelada, con fondo y símbolos con retrorreflectancia de clase RA1 mediante estampación. Incluso poste galvanizado de sustentación y cimentación para una altura de señal de 1,80 m desde la cota de firme a la parte baja, colocada. Señal válida para uso en carreteras convencionales con arcén >1,50 m de anchura según Norma 8.1 IC. del Ministerio de Fomento.

| Código | Ud | Descripción | Rendimiento | Precio | Importe |
|---|---|---|---|---|---|
| O01OA020 |  | Capataz | 0.35 | 23 | 8.05 |
| O01OA040 | h | Oficial segunda | 0.7 | 21 | 14.70 |
| O01OA070 | h | Peón ordinario | 0.7 | 20 | 14.00 |
| M11SA010 | h | Ahoyadora gasolina 1 persona (maquinaria) | 0.35 | 5.8 | 2.03 |
| P27ERS340 | u | Señal cuadrada reflexiva RA-1 90 cm (material) | 1 | 86.83 | 86.83 |
| P27EW012 | m | Poste galvanizado 100x50x3 mm (material) | 3.1 | 25 | 77.50 |
| P01HM060 | m3 | Hormigón HM-20/P/20/I central (material; 20/08/2021) | 0.18 | 100 | 18.00 |
|  |  | Total |  |  | 221.11 |

Claves: RETRORREFLECTANCIA, ACERO, ANCHURA, CIMENTACION, PARTE, VALIDA, ESTAMPACION, MINISTERIO, FOMENTO, ALTURA, SIMBOLOS, CARRETERAS, CLASE, VERTICAL, NORMA, TROQUELADA, FONDO, FIRME, GALVANIZADO, CONVENCIONALES, ARCEN, COLOCADA, SUSTENTACION, REFLEXIVA, POSTE, SEÑAL, CUADRADA, CHAPA

| Medición | Uds. | Parcial |
|---|---|---|
| Aparcamiento | 6 | 6.00 |
| "Solo guardia civil" | 3 | 3.00 |
| Subtotal |  | 9.00 |
| Total |  | 9 |

**SPCB001** u Separador carril (20/08/2021)
120 u × 53.73 = 6447.60
Colocación de separadores de carril Z13 o equivalente, de 820x130x210mm, con anclaje 3x varilla roscada con diámetro mínimo 12mm de acero galvanizado, tuerca M12 y resina epoxi, de 150mm de los cuales 100mm bajo pavimento. De PVC reciclado y 8,5kg. La separación entre piezas en calzada será de 1,5m. Incluído replanteo. Según planos. Totalmente instalado.

| Código | Ud | Descripción | Rendimiento | Precio | Importe |
|---|---|---|---|---|---|
| O01OA020 |  | Capataz | 0.2 | 23 | 4.60 |
| O01OA070 | h | Peón ordinario | 0.4 | 20 | 8.00 |
| MHAPM02 | h | Herramientas de mano | 0.4 | 2.5 | 1.00 |
| GPM001 | kg | Pequeño material accesorio | 1 | 1.93 | 1.93 |
| SCBTZ001 | u | Separador carril Z3 o equivalente (material; 20/08/2021) | 1 | 38.2 | 38.20 |
|  |  | Total |  |  | 53.73 |

| Medición | Uds. | Parcial |
|---|---|---|
| Zona 10 Nuevo vial | 120 | 120.00 |
| Total |  | 120 |

## 08 VARIOS (20/08/2021)
Importe: 10000

**PAJXSO** PA Partida alzada a justificar para servicios afectados (20/08/2021)
1 PA × 10000 = 10000.00
Partida alzada a justificar por servicios afectados no detectados

## 09 GESTIÓN DE RESIDUOS (01/01/2010)
Importe: 22601.26

**U20CT070** u Tran.Plan.<50km.Contenedor rcd 8m3 (01/01/2010)
6 u × 84.63 = 507.78
Servicio de entrega y recogida de contenedor de RCD de 8 m3 por transportista autorizado (por la Consejería de Medio Ambiente de la Comunidad Autónoma correspondiente), colocado a pie de carga y considerando una distancia de transporte al centro de reciclaje o de transferencia no superior a 50 km. No incluye alquiler del contenedor ni el canon de la planta.

| Código | Ud | Descripción | Rendimiento | Precio | Importe |
|---|---|---|---|---|---|
| M13O530 | u | Entreg. y recog. cont. 8 m3. d<50 km (maquinaria; 01/01/2010) | 1 | 84.63 | 84.63 |
|  |  | Total |  |  | 84.63 |

Claves: medio, pie, servicio, contenedor, entrega, carga, transporte, alquiler, planta, colocación, autónomo, ambiente

**U20CO020** mes Alquiler contenedor rcd 8m3 (01/01/2010)
6 mes × 83.15 = 498.90
Coste del alquiler de contenedor de 8 m3 de capacidad para RCD, sólo permitido éste tipo de residuo en el contenedor por el gestor de residuos no peligrosos (autorizado por la Consejería de Medio Ambiente).

| Código | Ud | Descripción | Rendimiento | Precio | Importe |
|---|---|---|---|---|---|
| M13O470 | mes | Alq.contenedor RCD 8m3 (maquinaria; 01/01/2010) | 1 | 83.15 | 83.15 |
|  |  | Total |  |  | 83.15 |

Claves: medio, residuo, ambiente, permiso, contenedor, alquiler

**G03BC120** m3 Carga/transporte planta rcd <20 km maq/cam. (01/01/2010)
511.58 m3 × 20.71 = 10594.82
Carga y transporte de escombros a planta de residuos de construcción autorizado por transportista autorizado (por la Consejería de Medio Ambiente de la Comunidad Autónoma correspondiente), a una distancia menor de 20 km, en camiones basculantes de hasta 20 t de peso, cargados con pala cargadora grande, incluso canon de vertedero para cada residuo, sin medidas de protección colectivas. Según Real Decreto 105/2008, de 1 de febrero por el que se regula la producción y gestión de los residuos de construcción y demolición.

| Código | Ud | Descripción | Rendimiento | Precio | Importe |
|---|---|---|---|---|---|
| M05PN030 | h | Pala cargadora neumáticos 200 CV/3,7m3 (maquinaria; 01/01/2010) | 0.04 | 49.76 | 1.99 |
| M07CB030 | h | Camión basculante 6x4 20 t | 0.235 | 37.32 | 8.77 |
| M07N180 | m3 | Canon escombro a planta RCD (maquinaria) | 1 | 9.95 | 9.95 |
|  |  | Total |  |  | 20.71 |

Claves: RESIDUOS, CANON, CARGADOS, TRANSPORTISTA, TRANPORTE, PRODUCCION, CONSEJERIA, LIMPIOS, CHATARRA, PROTECCION, DISTANCIA, TRANSPORTE, COLECTIVAS, DECRETO, ESCOMBROS, GESTION, DEMOLICION, BASCULANTES, MADERAS, PLANTA, MEDIDAS, CARGA, VERTEDERO, CONSTRUCCION, CAMIONES, AMBIENTE, COMUNIDAD, LIMPIO, REGULA, ESCOMBRO, AUTORIZADO, CARGADORA, MEDIO, GRANDE, MENOR, PLASTICOS, MAYOR, FEBRERO, CORRESPONDIENTE, VUELTA, AUTONOMA, CONSIDERANDO

| Medición | Uds. | Largo | Ancho | Alto | Parcial |
|---|---|---|---|---|---|
| ACERAS |  |  |  |  |  |
| Zona 10 Nuevo vial | 1 | 400 |  | 0.1 | 40.00 |
| Zona 7 | 1 | 525 |  | 0.1 | 52.50 |
| Zona 8 | 1 | 173 |  | 0.1 | 17.30 |
| AGLOMERADO |  |  |  |  |  |
| Zona 10 Nuevo vial | 1 | 275.5 | 2.65 | 0.1 | 73.01 |
| Zona 6 | 1 | 120 | 4 | 0.1 | 48.00 |
| BORDILLO |  |  |  |  |  |
| Zona 10 Nuevo vial | 1 | 275.5 | 0.15 | 0.4 | 16.53 |
| Zona 7 | 1 | 164 | 0.15 | 0.4 | 9.84 |
| Zona 8 | 1 | 67 | 0.15 | 0.4 | 4.02 |
| MURO PIEDRA |  |  |  |  |  |
| Zona 6 | 1 | 120 | 0.25 | 0.9 | 27.00 |
| Zona 7 | 1 | 174 | 0.25 | 0.9 | 39.15 |
| Zona 8 | 1 | 57 | 0.25 | 0.9 | 12.83 |
| Zona 3 | 1 | 440 | 0.35 | 0.65 | 100.10 |
| MURO HORMIGÓN |  |  |  |  |  |
| Zona 10 Nuevo vial alzado | 1 | 16 | 0.3 | 1.8 | 8.64 |
| Zona 10 Nuevo vial zapata | 1 | 16 | 0.4 | 0.5 | 3.20 |
| VALLA 2M |  |  |  |  |  |
| Zona 1 Cerramiento Norte | 1 | 853.4 | 0.01 | 2 | 17.07 |
| Zona 3 Cerramiento S-O Z.F. | 1 | 440 | 0.01 | 2 | 8.80 |
| Zona 5 Cerramiento N-E Z.F. | 1 | 310 | 0.01 | 2 | 6.20 |
| Zona 9 Reparaciones | 1 | 779 | 0.01 | 2 | 15.58 |
| Zona 11 Nuevo Vial | 1 | 13.15 | 0.01 | 2 | 0.26 |
| VALLA 3M |  |  |  |  |  |
| Zona 1 Puertas 1m | 1 | 7 | 0.01 | 3 | 0.21 |
| Zona 1 Puertas 1,5m | 1 | 1.5 | 0.01 | 3 | 0.05 |
| Zona 1 Cierre nave "A" 16m | 1 | 16 | 0.01 | 3 | 0.48 |
| Zona 4 Z.F. Cerramiento | 1 | 276 | 0.01 | 3 | 8.28 |
| Portalón 14m | 1 | 14 | 0.01 | 3 | 0.42 |
| Portalón 19m | 1 | 19 | 0.01 | 3 | 0.57 |
| Portalón 4,20m | 2 | 4.2 | 0.01 | 3 | 0.25 |
| Zona 11 Nuevo vial Este | 1 | 42.85 | 0.01 | 3 | 1.29 |
| Subtotal |  |  |  |  | 511.58 |
| Total |  |  |  |  | 511.58 |

**GO3BC120** m3 Carga/transporte planta rcd <20 km maq/cam. residuo limpio (01/01/2010)
862.05 m3 × 12.76 = 10999.76
Carga y transporte de escombros a planta de residuos de construcción autorizado por transportista autorizado (por la Consejería de Medio Ambiente de la Comunidad Autónoma correspondiente), a una distancia menor de 20 km, en camiones basculantes de hasta 20 t de peso, cargados con pala cargadora grande, incluso canon de vertedero para cada residuo, sin medidas de protección colectivas. Según Real Decreto 105/2008, de 1 de febrero por el que se regula la producción y gestión de los residuos de construcción y demolición. Canon para residuo limpio.

| Código | Ud | Descripción | Rendimiento | Precio | Importe |
|---|---|---|---|---|---|
| M05PN030 | h | Pala cargadora neumáticos 200 CV/3,7m3 | 0.04 | 49.76 | 1.99 |
| M07CB030 | h | Camión basculante 6x4 20 t | 0.235 | 37.32 | 8.77 |
| M07N1801 | m3 | Canon escombro a planta RCD residuo limpio (maquinaria; 20/08/2021) | 1 | 2 | 2.00 |
|  |  | Total |  |  | 12.76 |

| Medición | Uds. | Largo | Ancho | Alto | Parcial |
|---|---|---|---|---|---|
| EXCAVACIÓN |  |  |  |  |  |
| Zona 10 Nuevo vial | 1 | 275.5 | 4.15 | 0.3 | 343.00 |
| Zona 6 Norte Zona Franca | 1 | 120 | 4 | 0.15 | 72.00 |
| Zona 7 Norte Zona Franca | 1 | 174 | 4 | 0.35 | 243.60 |
| Zona 8 Norte Zona Franca | 1 | 57 | 4 | 0.35 | 79.80 |
| Zona 4 Z.F. Cimientos Muro G.G1 | 1 | 276 | 0.8 | 0.5 | 110.40 |
| Portalón 14m F.O. | 1 | 14 | 0.4 | 0.8 | 4.48 |
| Portalón 19m F.O. | 1 | 19 | 0.4 | 0.8 | 6.08 |
| Portalón 4,20m F.O. | 2 | 4.2 | 0.4 | 0.8 | 2.69 |
| Subtotal |  |  |  |  | 862.05 |
| Total |  |  |  |  | 862.05 |

## 10 SEGURIDAD Y SALUD (20/08/2021)
Importe: 5500

**PXX06SS** PA Partida alzada a justificar de seguridad y salud (20/08/2021)
1 PA × 5500 = 5500.00
Partida alzada a justificar de medidas de protección de Seguridad y Salud.

| Código | Ud | Descripción | Precio |
|---|---|---|---|
| % | % | Costes directos complementarios (14/10/2022) | 0 |

**re150101** kg Envases de papel y cartón. (14/10/2022)
Precio: 0
Datos técnicos: Código ler de la lista europea de residuos 15 01 01; Masa del elemento 1 kg; Volumen 0.001333 m3

**re150104** kg Envases metálicos. (14/10/2022)
Precio: 0
Datos técnicos: Código ler de la lista europea de residuos 15 01 04; Masa del elemento 1 kg; Volumen 0.001667 m3

**re170201** kg Madera. (14/10/2022)
Precio: 0
Datos técnicos: Código ler de la lista europea de residuos 17 02 01; Masa del elemento 1 kg; Volumen 0.000909 m3

**re170203** kg Plástico. (14/10/2022)
Precio: 0
Datos técnicos: Código ler de la lista europea de residuos 17 02 03; Masa del elemento 1 kg; Volumen 0.001667 m3

**re170604** kg Materiales de aislamiento distintos de los especificados en los códigos 17 06 01 y 17 06 03. (14/10/2022)
Precio: 0
Datos técnicos: Código ler de la lista europea de residuos 17 06 04; Masa del elemento 1 kg; Volumen 0.001667 m3

## Recursos

**O01OA020** Capataz
Claves: CAPATAZ

**O01OA070** h Peón ordinario
Claves: ORDINARIO

**M05EN030** h Retroexcavadora hidráulica neumáticos 100 CV
Claves: RETROEXCAVADORA, NEUMATICOS, HIDRAULICA

**M06MR230** h Martillo rompedor hidráulico 600 kg
Claves: MARTILLO, ROMPEDOR, HIDRAULICO

**M05RN020** h Retrocargadora neumáticos 75 CV
Claves: RETROCARGADORA, NEUMATICOS

**M07CB030** h Camión basculante 6x4 20 t
Claves: camión, basculante

**O01OB200** h Oficial 1ª electricista
Claves: OFICIAL, ELECTRICISTA

**O01OA050** h Ayudante
Claves: AYUDANTE

**O01OA060** h Peón especializado
Claves: ESPECIALIZADO

**M06MR010** h Martillo rompedor eléctrico 26 J 13 kg
Desmontaje de cuadro eléctrico de grupo de bombeo y demolición de pedestal, incluso carga y transporte a vertedero de restos de demolición.
Claves: MARTILLO, ROMPEDOR, ELECTRICO

**M02GP020** h Camión plataforma, pluma c/cesta 18 t
Claves: PLATAFORMA, PLUMA, CAMION, CESTA

**O01OA040** h Oficial segunda
Claves: SEGUNDA, OFICIAL

**M12O010** h Equipo oxicorte
Claves: OXICORTE, EQUIPO

**M05EC020** h Retroexcavadora hidráulica cadenas 135 CV
Claves: RETROEXCAVADORA, CADENAS, HIDRAULICA

**P03ACD010** kg Acero corrugado elab. B 500 SD
Claves: ACERO, CORRUGADO

**M13EF020** m2 Encofrado panel metálico 5/10 m2 50 posturas
Claves: METALICO, PANEL, POSTURAS, ENCOFRADO

**M13EM020** m2 Tablero encofrar 26 mm 4 posturas
Claves: TABLERO, ENCOFRAR, POSTURAS

**P01EB010** m3 Tablón pino 2,50/5,50x205x76 cm
Claves: TABLON

**P01DC030** l Desencofrante alta calidad mat. no porosos-metal
Claves: METAL, POROSOS, CALIDAD, DESENCOFRANTE

**P15UDT060** m Tubo PEAD flex. doble pared D=110 mm
Claves: DOBLE, PARED

**P15UDT030** m Tubo PEAD flex. doble pared D=63 mm
Claves: DOBLE, PARED

**M11HV040** h Aguja neumática s/compresor D=80 mm
Claves: COMPRESOR, NEUMATICA, AGUJA

**M06CM030** h Compresor portátil diesel media presión 5 m3/min 7 bar
Claves: PORTATIL, DIESEL, COMPRESOR, MEDIA, PRESION

**M08NM020** h Motoniveladora de 200 CV
Claves: MOTONIVELADORA

**M08RN040** h Rodillo compactador mixto 14 t a=214 cm
Claves: RODILLO, MIXTO, COMPACTADOR

**M08CA110** h Cisterna agua s/camión 10.000 l
Claves: CAMION, CISTERNA

**M07CB020** h Camión basculante 4x4 de 14 t
Claves: BASCULANTE, CAMION

**M07W020** km Transporte t zahorra
Claves: TRANSPORTE, ZAHORRA

**P01AF030** t Zahorra artificial ZA(40)/ZA(25) 75%
Claves: ARTIFICIAL, ZAHORRA

**M07AF030** h Dumper rígido descarga frontal 2000 kg 4x4
Claves: FRONTAL, DUMPER, RIGIDO, DESCARGA

**M08B020** h Barredora remolcada c/motor auxiliar
Claves: REMOLCADA, MOTOR, BARREDORA

**M08CB010** h Camión cisterna bituminadora c/lanza 10.000 l
Claves: LANZA, CAMION, BITUMINADORA, CISTERNA

**P01PL150** kg Emulsión asfáltica C60B3 ADH/CUR
Claves: EMULSION, ASFALTICA

**O01OA010** h Encargado
Claves: ENCARGADO

**O01OA030** h Oficial primera
Claves: OFICIAL, PRIMERA

**M05PN010** h Pala cargadora neumáticos 85 CV - 1,2 m3
Claves: NEUMATICOS, CARGADORA

**M03MC110** h Planta asfáltica caliente discontínua 160 t/h
Claves: PLANTA, DISCONTINUA, CALIENTE, ASFALTICA

**M08EA100** h Extendedora asfáltica cadenas 2,5/6 m - 110 CV
Claves: CADENAS, EXTENDEDORA, ASFALTICA

**M08RT050** h Rodillo compactador tándem 10 t
Claves: RODILLO, TANDEM, COMPACTADOR

**M08RV020** h Compactador asfálto neumático automatico 12/22 t
Claves: AUTOMATICO, COMPACTADOR, ASFALTO, NEUMATICO

**M07W030** t km transporte aglomerado
Claves: TRANSPORTE, AGLOMERADO

**P01AF250** t Árido machaqueo 0/6 mm D.A.<25
Claves: ARIDO, MACHAQUEO

**P01AF260** t Árido machaqueo 6/12 mm D.A.<25
Claves: ARIDO, MACHAQUEO

**P01AF270** t Árido machaqueo 12/18 mm D.A.<25
Claves: ARIDO, MACHAQUEO

**P01AF280** t Árido machaqueo 18/25 mm D.A.<25
Claves: ARIDO, MACHAQUEO

**P01PL010** t Betún 50/70 a pie de planta
Claves: BETUN, PLANTA

**P01PC010** kg Fuel-oil pesado 2,7 S tipo 1
Claves: PESADO

**P01AF800** t Filler calizo mezcla bituminosa caliente factoría
Claves: FACTORIA, MEZCLA, FILLER, CALIENTE, BITUMINOSA, CALIZO

**M07Z110** u Desplazamiento equipo 5000 tm M.B
Claves: DESPLAZAMIENTO, EQUIPO

**P01AF300** t Árido machaqueo 0/6 mm D.A.<20
Claves: ARIDO, MACHAQUEO

**P01AF310** t Árido machaqueo 6/12 mm D.A.<20
Claves: ARIDO, MACHAQUEO

**P01AF320** t Árido machaqueo 12/18 mm D.A.<20
Claves: ARIDO, MACHAQUEO

**P01AA020** m3 Arena de río 0/6 mm
Claves: ARENA

**P02CVW010** kg Lubricante tubos PVC junta elástica
Claves: TUBOS, JUNTA, ELASTICA, LUBRICANTE

**P02TVO040** m Tubo PVC Ecosan o equivalente junta elástica SN4 D=315 mm
Claves: JUNTA, ELASTICA

**O01OB210** h Oficial 2ª electricista
Claves: OFICIAL, ELECTRICISTA

**P01HMV250** m3 Hormigón HM-25
Claves: HORMIGON, CENTRAL

**P01DW0901** u Brazo 1,5m para Fachada o báculo y material de fijación y conexionado
Claves: MATERIAL, PEQUEÑO

**P15AA210** u Arqueta PP reciclado armada 80x80x80 cm
Claves: RECICLADO, ARQUETA, ARMADA

**P15AA160** u Tapa cuadrada fundición dúctil 900x900 mm
Claves: FUNDICION, DUCTIL, CUADRADA

**O01OB010** h Oficial 1ª encofrador
Claves: ENCOFRADOR, OFICIAL

**M08RI020** h Pisón compactador 80 kg
Claves: COMPACTADOR, PISON

**M11HV120** h Aguja eléct. convertid. gasolina D=79 mm
Claves: GASOLINA, CONVERTID, ELECT, AGUJA

**M13EF410** u Encofrado metálico imbornal 60x35x60 cm
Claves: METALICO, IMBORNAL, ENCOFRADO

**P01HMV220** m3 Hormigón HM-20/P/20/I central
Claves: HORMIGON, CENTRAL

**M07W110** m3 km transporte hormigón
Claves: TRANSPORTE, HORMIGON

**P02ECF220** u Rejilla-imbornal fundición abatible antirrobo 600x350x43 mm
Claves: ANTIRROBO, FUNDICION, ABATIBLE, REJILLA, IMBORNAL

**P16AB360** u Luminaria tipo Luma 2 BGP704 LED260-4S/740 DW52 MSP D9 SRG10 4 o equivalente
Claves: LAMPARA, ASIMETRICO, PROYECTOR, DESCARGA

**M11SP010** h Equipo pintabanda aplic. convencional
Claves: PINTABANDA, APLIC, CONVENCIONAL, EQUIPO

**P27EH012R** kg Pintura acrílica base acuosa
Claves: ACUOSA, ACRILICA, PINTURA

**P27EH040** kg Microesferas vidrio tratadas
Claves: TRATADAS, VIDRIO, MICROESFERAS

**P25WW010** m Cinta adhesiva pintor
Claves: PINTOR, ADHESIVA, CINTA

**M11SA010** h Ahoyadora gasolina 1 persona
Claves: AHOYADORA, PERSONA, GASOLINA

**P27ERS340** u Señal cuadrada reflexiva RA-1 90 cm
Claves: REFLEXIVA, SEÑAL, CUADRADA

**P27EW012** m Poste galvanizado 100x50x3 mm
Claves: GALVANIZADO, POSTE

**P01HM060** m3 Hormigón HM-20/P/20/I central
Claves: HORMIGON, CENTRAL

**M13O470** mes Alq.contenedor RCD 8m3
Claves: contenedor

**M05PN030** h Pala cargadora neumáticos 200 CV/3,7m3
Claves: pala, cargador, neumático

**M07N180** m3 Canon escombro a planta RCD
Claves: CANON, LIMPIOS, PLANTA, ESCOMBRO
